# UzK-Rahmenvertrag
Angebotsaufforderung (GAEB DA XML 3.1, DA83)
Währung: EUR
Erstellt mit: CaliforniaX by G&W Software AG, CaliforniaX V25.1.01, 16.03.2026

## SV-Leistungen Schadstoffe
Datum: 16.03.2026

### 01 LEISTUNGSVERZEICHNIS Rahmenvertrags-LV Sachverständigen Leistungen Schadstoff Bauort: Gebäude der Universität zu Köln AG: Universität zu Köln Albertus-Magnus-Platz 50923 Köln

*Hinweis: Allgemeine Vorbemerkungen*
Allgemeine Vorbemerkungen zur Leistungsbeschreibung

Verwendete Abkürzungen:

AG = Auftraggeber
AN = Auftragnehmer
ASR = Arbeitsstättenrichtlinie
eANV = elektronische Abfallnachweisverordnung
GefStoffV = Gefahrstoffverordnung
KMF = Künstliche Mineralfasern
LV = Leistungsverzeichnis
m2  = Quadratmeter
m3  = Kubikmeter
PAK = Polycyclische aromatische Kohlenwasserstoffe
PCB = Polychlorierte Biphenyle
PCP = Pentachlorphenol
PSA = Persönliche Schutzausrüstung
TRGS = Technische Regeln für Gefahrstoffe

sind bei der Angebotskalkulation zu berücksichtigen.

Nachfolgend werden Sachverständigen-Leistungen und Probenahmen beschrieben, die in Objekten der Universität zu Köln im Rahmen eines Jahres-Rahmenvertrages zu erbringen sind.

Es besteht für den AN kein Anspruch und kein Recht auf die Durchführung der im Leistungsverzeichnis angegebenen Leistungen und  Mengen. Der zu erwartende Aufwand, die anfallenden Mengen und Kosten sind im Vorfeld nicht abschließend bestimmbar. Das Auftragsvolumen für ein Zeitjahr wird auf ca. 50.000 € netto geschätzt.

Die Proben können an geeignete akkreditierte Labore im Unterauftrag weitergegeben werden. Der AN bleibt für die Durchführung der Probenahme, den Transport sowie die Analyse verantwortlich. Die Kosten für die Analyse sowie etwaige Nachuntersuchungen bei zweifel- oder fehlerhaften Ergebnissen und das Lagern der Rückstellproben, sowie deren Entsorgung gehen zu Lasten des Auftragnehmers.

Die Probenahme zur Prüfung auf Schadstoffe hat zum Ziel, das schadstoffhaltige Bauteil oder den schadstoffhaltigen Stoff zu identifizieren und mit Angabe der Schadstoffkonzentration eindeutig zu beschreiben.

*Hinweis: I Materialproben*
I Materialproben

Bei der Entnahme von Materialproben wegen Schadstoffverdachtes ist das Gefahrstoffrecht, insbesondere die Gefahrstoffverordnung und die TRGS 519 sowie TRGS 524 zu beachten. Gefährdungsbeurteilung, Betriebsanweisung und Unterweisung sind auf Verlangen dem AG vorzulegen.

Die Schadstoffprobenahme umfasst Schadstoffe wie
Asbest, PCB, PCP, Holzschutzmittel, PAK, Schwermetalle und biol. Gefahrstoffen wie Schimmel oder Taubenkot. Künstliche Mineralfasern sind gemäß ihres Einbaualters einzustufen. Eine KI-Wert-Bestimmung ist nicht anzuwenden. Ist die Einbauzeit nicht sicher festzustellen, ist von sog. "alten KMF" gem. TRGS 521 auszugehen.

Die Funktion und Optik des Bauteils darf - ohne Rücksprache mit dem Eigentümer -nicht nachhaltig beeinträchtigt werden. Bauteilöffnungen sind provisorisch, z.B. mit Industrieklebeband und PE-Folie zu verschließen.

Es ist vor Ort ein handschriftliches Probenahme-Protokoll über Lage, ggf. Materialstärken, Materialeigenschaften und Verwendung anzufertigen. Das beprobte Material ist in Wort und Bild (Übersicht und Detailaufnahme) zu beschreiben und in Grundrissen die Probenahmestelle einzuzeichnen.

Die Asbesterkundung hat zum Ziel, das Verwendungs- und Tätigkeitsverbot gem. §11 GefStoffV um- und durchzusetzen. Hierzu sind durch Beprobung, Analytik und Bewertung Asbestverwendungen zu identifizieren, die dem Untersuchungsgegenstand absichtlich zugesetzt worden sind. Angaben zu technischen Asbestprodukten mit absichtlichem Asbestzusatz und entsprechenden Asbestgehalten sind der VDI 3866 Blatt 1 zu entnehmen. Probenahme, Methodenauswahl des Prüfverfahrens, Laborbericht und Gutachten müssen dieser Aufgabenstellung gerecht werden. Der alleinige Nachweis von Asbest mit einer hochempfindlichen Messmethodik und sehr geringer Nachweisgrenze ist nicht ausreichend.

Die Durchführung der Analytik ist durch Labore auszuführen, die für die Messverfahren über eine entsprechende Akkreditierung verfügen.

Die Probennahmen sind nach Auswertung drei Monate als Rückstellproben vorzuhalten, danach sind diese auf Kosten des AN fachgerecht zu entsorgen.

Auf Anfrage des AGs sind die Original- Probenahme-Protokolle sowie die Original-Laboranalysen auszuhändigen.

*Hinweis: II Raumluftproben*
Raumluftproben sind gemäß den geltenden Richtlinien, Regeln etc. aufzustellen, durchzuführen und auszuwerten.

Zu beachten sind die Bekanntmachungen des Umweltbundesamtes zur Bewertung von chemischen Innenraumluftverunreinigungen (Bundesgesundheitsblatt 2025 68:190 – 200).

Weiterhin sind die einschlägigen Richtlinien wie Asbest-, PCB- und PCP-Richtlinie des Landes NRW in der jeweils aktuellen Version zu berücksichtigen, die baurechtlich über die MVV TB des Deutschen Instituts für Bautechnik (DiBt) eingeführt werden.

Die Prüfberichterstellung und die Dokumentation sind gem. der VDI Richtlinie 4300 Blatt 1 auszuführen.

Die Leistung beinhaltet  sowohl den Aufbau, die Durchführung sowie auch den Abbau der Messung, unabhängig von der Messdauer des Messverfahren.

Je nach Aufgabenstellung sind die Raumluftmessungen unter Ausgleichs- oder Nutzungsbedingungen auszuführen.
Grundsätzlich gilt folgende Vorgehensweise:

Statusmessungen: Ausführung unter Ausgleichsbedingungen (mind. 8 h ungelüftet)

Messungen zur gesundheitlichen Bewertung:
Ausführung unter Nutzungsbedingungen

Sind technische Lüftungsanlagen vorhanden und üblicherweise in Betrieb, so sind die Raumluftmessungen i.d.R. immer bei laufendem Betrieb der Anlagen auszuführen. Informationen wie Luftwechselraten, Frisch- oder Umluftbetrieb sind einzuholen und zu dokumentieren.

Je nach Aufgabenstellung sind die auf Grundlage des Landesbaurechtes eingeführten Asbest-, PCB- und PCP- Richtlinie zu beachten.

Die Durchführung der Analytik ist durch Labore auszuführen, die für die Messverfahren über eine entsprechende Akkreditierung verfügen.

*Hinweis: III Aufgabenstellung und Umfänge*
Die entnommenen Proben sind im Kontext der Aufgabenstellung zu bewerten.
Folgende Aufgabenstellungen bestehen:

1. Feststellung einer Gefährdung für Nutzerinnen und Nutzer durch chemische, physikalische oder biologische Einflüsse, Gefahren oder unzumutbare Belästigungen gem. §3 und §13 LBO.
2. Feststellung von Gefahrstoffen zur Gewährleistung des Arbeitsschutzes gem. §4 Arbeitsschutzgesetz, §5a GefStoffV sowie Nr. 3.2.1 Kap. 3.2 TRGS 524
3. Abfallrechtliche Fragestellungen gem. EBV oder LAGA

Die Aufgabenstellung wird im Rahmen der Aufforderung zur Schadstofferkundung durch den AG bekannt gegeben oder ist durch den AN nach Leistungsabruf zu erfragen.

Sämtliche Feststellungen und Proben sind zu bewerten, d.h. nach geltenden Gesetzen, Verordnungen, Richtlinien, Regeln, Grenz- und Richtwerten sowie nach allgemein anerkannten Orientierungs- und Auffälligkeitswerten zu beurteilen.

Sollten  Handlungs- oder Sanierungserfordernisse oder gefahrstoffechtliche Einstufungen vorliegen, so sind diese unter Angabe der Vorschriften- oder Rechtsquellen zu benennen und bezüglich ihrer Dringlichkeit einzuordnen.

Die Leistung beinhaltet eine kurze Mitteilung aller Laborergebnisse an den Auftraggeber telefonisch oder per Mail.

Besteht aufgrund der örtlichen Lage ein begründeter Verdacht auf eine konkret vorliegende Gefahr, so ist der AG unverzüglich zu informieren und mögliche Sofortmaßnahmen zur Gefahrenabwehr sind abzustimmen.

#### 01.01 Schadstofferkundung, Probenahme und Bewertung Personalkosten sind in die jeweiligen Einzelpositionen mit einzukalkulieren. Stundenlöhne werden nicht separat vergütet und sind einzukalkulieren.

##### 01.01.01 An- und Abfahrten sowie Sachverständigen-Leistungen

**01.01.01.0010 An und Abreisekosten Sachverständige(r) zum Objekt**
An- und Abreisekosten eines Schadstoff-
Sachverständigen zu einem Einsatzort
der Universität zu Köln auf Kölner Stadtgebiet
inkl. aller Nebenkosten für An- und Abfahrt
Menge: 25,000 St

**01.01.01.0020 An und Abreisekosten Messtechniker(in) zum Objekt**
An- und Abreisekosten einer Messtechniker(in)/
Probennehmer(in) zu einem Einsatzort
der Universität zu Köln auf Kölner Stadtgebiet
inkl. aller Nebenkosten für An- und Abfahrt
Menge: 10,000 St

**01.01.01.0030 Ortstermin Sachverständige(r) (1/2 Tag)**
Ortstermin eines Sachverständigen, inkl. Sichtung, mündlicher Beratung und notwendigem Gerät.

- Beurteilung der offensichtlichen Hinweise aufgrund von Schadensbild, Zustand, Geruch, Baujahr, Einbaujahr, Verwendungszeitraum etc.
- Erfassung der Baukonstruktion, Nutzung und technische Ausrüstung
- Erfassung von Hinweisen auf die Verwendung von Gefahr und Schadstoffen
- Herstellung von Bauteilöffnung ohne schweres Gerät und ohne Schädigung der Bausubstanz
- Koordination von Rahmenvertragspartnern bei Bauteilöffnungen mit schwerem Gerät (z.B. Kernbohrmaschinen) und dem Verschließen der Öffnungen.

inkl. Dokumentation und Protokollerstellung in Wort und Bild für den internen Bedarf und zur Qualitätssicherung.
Menge: 10,000 St

**01.01.01.0040 Ortstermin Sachverständige(r) (1 Tag)**
wie zuvor jedoch einen ganzen Tageseinsatz
Menge: 1,000 St

##### 01.01.02 Schadstoff Material - Probenahme Die Vorbemerkungen sind zu beachten.

**01.01.02.0010 Materialprobe, eine Probe**
Probenahme einer Materialprobe Schadstoff
inkl. Dokumentation, Verpackung,
Überstellung an ein geeignetes Labor
Menge: 5,000 St

**01.01.02.0020 Materialprobe, 2-5 Proben**
Probenahme von 2 bis 5 Materialproben
Schadstoff, inkl.
Dokumentation, Verpackung,
Überstellung an ein geeignete(s) Labor(e)
Menge: 20,000 St

**01.01.02.0030 Materialproben. 6-10 Proben**
Probenahme von 6 bis 10 Materialproben
Schadstoff, inkl.
Dokumentation, Verpackung,
Überstellung an ein geeignete(s) Labor(e)
Menge: 5,000 St

**01.01.02.0040 Materialproben, 10 bis 20 Proben**
Probenahme von 10 bis 20 Materialproben
Schadstoff, inkl.
Dokumentation, Verpackung,
Überstellung an ein geeignete(s) Labor(e)
Menge: 1,000 St

##### 01.01.03 Schadstoff Raumluft- Probenahme Die Vorbemerkungen sind zu beachten.

**01.01.03.0010 Raumluft, eine Probenahme, Ausgleichsbedingungen**
Raumluftprobenahmen ein Messpunkt,
wie PAK, PCB, HSM, VOC,
mind. 8 h ungelüftet,
inkl. Dokumentation, Verpackung,
Überstellung an ein geeignetes Labor
Menge: 5,000 St

**01.01.03.0020 Raumluftprobenahme (eine Probe) unter Nutzungsbedingungen mit manueller Lüftung**
Ausführung einer Raumluftprobenahme wie zuvor,
ein Messpunkt,
jedoch unter Nutzungsbedingungen nach
manuell ausgeführter Fensterlüftung.
Menge: 5,000 St

**01.01.03.0030 Raumluft, 2-3 Proben, Ausgleichsbedingungen**
Raumluftprobenahmen 2 bis 3 Messpunkte,
wie PAK, PCB, HSM, VOC,
mind. 8 h ungelüftet,
inkl. Dokumentation, Verpackung,
Überstellung an ein geeignetes Labor
Menge: 3,000 St

**01.01.03.0040 Raumluftprobenahme (2-3 Proben) unter Nutzungsbedingungen mit manueller Lüftung**
Ausführung der Raumluftprobenahme wie zuvor,
2 bis 3 Messpunkte,
jedoch unter Nutzungsbedingungen nach
manuell ausgeführter Fensterlüftung.
Menge: 3,000 St

**01.01.03.0050 Raumluft 4-5 Proben, Ausgleichsbedingungen**
Raumluftprobenahmen 4 bis 5 Stck.,
wie PAK, PCB, HSM, VOC,
mind. 8 h ungelüftet,
inkl. Dokumentation, Verpackung,
Überstellung an ein geeignetes Labor
Menge: 1,000 St

**01.01.03.0060 Raumluftprobenahme (4-5 Proben) unter Nutzungsbedingungen mit manueller Lüftung**
Ausführung der Raumprobenahme wie zuvor,
4 bis 5 Messpunkte,
jedoch unter Nutzungsbedingungen nach
manuell ausgeführter Fensterlüftung.
Menge: 1,000 St

**01.01.03.0070 Raumluft, 6 bis 10 Proben, Ausgleichsbedingungen**
Raumluftprobenahmen 6 bis 10 Messpunkte,
wie PAK, PCB, HSM, VOC,
inkl. Dokumentation, Verpackung,
Überstellung an ein geeignetes Labor
Menge: 1,000 St

**01.01.03.0080 Raumluftprobenahme (6-10 Proben) unter Nutzungsbedingungen mit manueller Lüftung**
Ausführung der Raumprobenahme wie zuvor,
6 bis 10 Messpunkte,
jedoch unter Nutzungsbedingungen nach
manuell ausgeführter Fensterlüftung.
Menge: 1,000 St

**01.01.03.0090 Zulage Probenahme mineralische Fasern (1 bis 2 Messpunkte)**
Zulage für eine Raumluft-Probenahme
auf mineralische Fasern,
Asbest oder KMF,
1 bis 2 Messpunkte nach ca. 8 - stündiger
Probenahmedauer.
Menge: 3,000 St

##### 01.01.04 Materialanalytik (Laborkosten)

*Hinweis*
Nachfolgend sind die Laborkosten für die Bestimmung von Schadstoffparametern in Feststoffen anzugeben.

Die Anzahl der zu entnehmenden Proben ist von der jeweiligen Aufgabenstellung abhängig und kann vorab nicht ermittelt werden.

Probenahmeanzahl (Einsätze) und die Materialprobenahme wurden abgeschätzt und bilden ohne Gewähr auf die Stückzahlen/ Mengen eine Bewertungsgrundlage der Angebote.

**01.01.04.0010 PAK-Bestimmung**
PAK-Bestimmung im Feststoff
nach EPA
Menge: 1,000 St

**01.01.04.0020 PAK-Wischprobe**
Entnahme einer PAK-Wischprobe
von Oberflächen
Bestimmung der 16 EPA-PAKs
und Angabe der Gesamt-PAK-
Konzentration im µg/m2
Menge: 1,000 St

**01.01.04.0030 PCP/Lindan-Bestimmung**
Bestimmung von Holzschutzmitteln
aus der Gruppe der Organochlor-Verbindungen
PCP, Lindan, HCH, HCB
Menge: 5,000 St

**01.01.04.0040 PCB-Bestimmung**
PCB-Bestimmung in Feststoffen,
7 Parameter (6 Leitkongenere +PCB-118),
Angabe der PCB-Gesamtkonzentration.
Menge: 1,000 St

**01.01.04.0050 PCB-Wischprobe**
Entnahme einer PCB-Wischprobe
von Oberflächen
Bestimmung von 7 Parametern
(6 Leitkongenere +PCB-118)
und Angabe der Gesamt-PCB-
Konzentration in µg/m2
Menge: 1,000 St

**01.01.04.0060 Asbestbestimmung REM, VDI 3866 Bl.5 NWG 1%**
Asbestbestimmung
Methode  REM, VDI 3866 Bl.5 NWG 1%
inkl. Angabe der Asbestart und
der Gehaltsklassen
gem. VDI 3866 Blatt 5:2017:06 Abschn. 6.4.2
Menge: 5,000 St

**01.01.04.0070 Asbestbestimmung REM, VDI 3866 Bl.5 NWG 0,01-0,1%**
Asbestbestimmung
Methode REM, VDI 3866 Bl.5 NWG 0,01-0,1%
inkl. Angabe der Asbestart und
der Gehaltsklassen
gem. VDI 3866 Blatt 5:2017:06 Abschn. 6.4.2
Menge: 5,000 St

**01.01.04.0080 Asbestbestimmung REM, SBH, NWG <<0,01%**
Asbestbestimmung
Methode REM, SBH, NWG <<0,01%
inkl. Angabe der Asbestart und
der Gehaltsklassen
gem. VDI 3866 Blatt 5:2017:06 Abschn. 6.4.2
Menge: 5,000 St

**01.01.04.0090 Asbestbestimmung REM, VDI 3866 Bl.5 NWG 0,001%**
Asbestbestimmung
REM, VDI 3866 Bl.5 NWG 0,001%
inkl. Angabe der Asbestart und
der Gehaltsklassen
gem. VDI 3866 Blatt 5:2017:06 Abschn. 6.4.2
Menge: 5,000 St

**01.01.04.0100 Asbestbestimmung wie zuor, quantitativ**
Quantitative Untersuchung einer
Materialprobe gem. Methode
VDI 3866, Blatt 5 Anhang B
Menge: 1,000 St

**01.01.04.0110 Schwermetallanalysen**
Bestimmung von Schwermetallen
im Königswasseraufschluss
(Parameter, u.a. Blei, Chrom, Cadmium, ...)
Menge: 2,000 St

**01.01.04.0120 Oberflächenkontaktprobe Schimmel**
Oberflächenkontaktprobe Schimmel
Untersuchung einer Klebefilmkontaktprobe
gem. DIN ISO 16.000-21 zum qualitativen
Nachweis von Schimmelbefall anhand von
Sporen- und Mycelvorkommen.
Menge: 2,000 St

**01.01.04.0130 Materialprobe Schimmel, Hefen, Bakterien**
Materialprobe zur Bestimmung auf
Schimmel, Hefen, Bakterien (KBE/g)
in Bauprodukten, Suspension in Puffer,
Quantifizierung und taxonomische
Bestimmung der Schimmelpilze nach Kultivierung
i.A: DIN ISO 16.000-17 und DIN ISO 16.000-19 und
-21, Bestimmung der Kultivierbaren Bakterien durch
Kultivierung auf Nährmedien i.A. BIA 9530.
Menge: 2,000 St

**01.01.04.0140 Zulage Eilauswertung 24 h**
Zulage Eilauswertung 24 h
inkl. vorab-Mitteilung des Analyse-
Ergebnisses per Email
Menge: 3,000 St

**01.01.04.0150 Zulage Eilauswertung 48 h**
Zulage Eilauswertung 48 h
inkl. vorab-Mitteilung des Analyse-
Ergebnisses per Email
Menge: 3,000 St

##### 01.01.05 Raumluftmessungen (Laborkosten)

*Hinweis*
Nachfolgend sind die Laborkosten für die Bestimmung von Schadstoffparametern in der Raumluft anzugeben.

Die Anzahl der zu entnehmenden Proben ist von der jeweiligen Aufgabenstellung abhängig und kann vorab nicht ermittelt werden.

Daher ist eine geschätzte Probenahmeanzahl von ges. ca. 80 Stck. Raumluftmessungen zu kalkulieren.

Bei der Kalkulation ist anzunehmen, das je Messaufgabe ein bis zwei Messpunkte aufgestellt werden.

**01.01.05.0010 Flüchtige PAKs**
Bestimmung von flüchtigen PAKs und ähnlichen Verbindungen
(ca. 12 Einzelverbindungen, zwei- und dreiring-Aromaten sowie
Methyl- und Ethyl-Verbindungen in der Raumluft.
Messstrategie gem. VDI 4.300 und DIN EN Iso 16.000-1;
Analyse mittels GC/Ms
inkl. Prüfberichterstellung und Dokumentation
der Randbedingungen
Menge: 1,000 St

**01.01.05.0020 PCP/Lindan**
Bestimmung von PCP/Lindan in der Raumluft,
Messstrategie gem. VDI 4.300
inkl. Prüfberichterstellung.
Menge: 1,000 St

**01.01.05.0030 PCB**
Bestimmung von PCB in der Raumluft,
6 Indikator PCBs (28, 52,101, 138, 153, 180)
 + PCB 118
Messstrategie gem. VDI 4.300
inkl. Prüfberichterstellung mit Angabe der
PCB-gesamt Konzentration in ng/m3
Menge: 3,000 St

**01.01.05.0040 Formaldehyd**
Bestimmung der Formaldehydkonzentration
in der Raumluft,
Messstrategie gem. VDI 4.300
inkl. Prüfberichterstellung
Menge: 1,000 St

**01.01.05.0050 VOC**
Bestimmung der VOC-Konzentration
in der Raumluft,
ca. 225 Verbindungen sowie
VVOC und SVOC,
Messstrategie gem.
DIN EN ISO 16.000-5: 2017-05,
Ermittlung des TVOC-Wertes gem.
DIN EN Iso 16.000-6: 2012-11
inkl. Prüfberichterstellung
Menge: 2,000 St

**01.01.05.0060 Carbonyle**
Bestimmung der Carbonyl-Konzentration
(ca. 25 Einzelstoffe wie Formaldehyd, Acetaldehyd,
Aceton, Acrolein, Propanal etc.)
in der Raumluft,
Messstrategie gem. VDI 4.300
inkl. Prüfberichterstellung
Menge: 2,000 St

**01.01.05.0070 Asbestfasern / KMF**
Raumluftmessungen anorganische faserförmige
Partikel in der Innenraumluft;
Ermittlung der Konzentration von lungengängigen Fasern,
Verfahren VDI 3492, Rasterelektronenmikroskopie,
Auswertung innnerhalb von 24 h,
inkl. Prüfbericht
Menge: 5,000 St

**01.01.05.0080 Schimmel (nach Kultivierung)**
Bestimmung der Schimmelpilzkonzentration
in der Raumluft
mit einem Set von Impaktorplatten inkl. Kultivierung gem.
DIN ISO 16.000-19 oder -18,
Bestimmung der kolonienbildenden Einheiten (KBE)
gem. DIN ISO 16.000-17 inkl. Differenzierung der Spezies
inkl. Prüfberichterstellung
Menge: 3,000 St

**01.01.05.0090 Schimmelsporen nach UBA**
Bestimmung der Schimmelsporen nach Auswertung von
Objektträgern nach Beauftragung durch Schlitzimpaktion,
Bestimmung der Gesamtsporenzahl und Sporen einzelner
Pilzgattungen und Gruppen durch Färbung und Mikroskopie.
Prüfbericht nach UBA Leitfaden.
Menge: 3,000 St

**01.01.05.0100 Schimmelsporen nach WTA**
Bestimmung der Schimmelsporen in der Raumluft
gem. WTA Merkblatt 4-12-2021
zum Nachweis des Reinigungserfolges nach
Sanierung eines Schimmelpilzschadens.
Menge: 3,000 St

**01.01.05.0110 Zulage Eilauswertung 48 h**
Zulage Eilauswertung 48 h
inkl. vorab-Mitteilung des Analyse-
Ergebnisses per Email
Menge: 3,000 St

**01.01.05.0120 Zulage Eilauswertung 72 h**
Zulage Eilauswertung 72 h
inkl. vorab-Mitteilung des Analyse-
Ergebnisses per Email
Menge: 3,000 St

##### 01.01.06 Gutachtenerstellung

*Hinweis*
Die Gutachten für Materialbeprobungen und Raumluftmessungen sind jeweils getrennt zu erstellen.

Die Gutachten über die Entnahme von Schadstoff-Materialproben müssen enthalten

1.  Zusammenfassung
2.  Aufgabenstellung
3.  Begehung / Feststellungen vor Ort
4.  Probenahmenliste mit Angabe der Verdachtsmomente und
  Ergebnisse
5.  Fotodokumentation (Übersichtsbild und Detailaufnahme)
  von der Probenahmestelle
6.  Eintrag der Probenahmestellen in einem Geschossplan/
  Grundriss
7.  Bewertung des Analysebefundes nach LBO, GefStoffV und
  EBV/LAGA
8.  Angabe der Rechtsquellen / Bewertungsgrundlagen
9.  Original-Laborberichte

Die Gutachten über die Entnahme von Raumluftmessungen müssen enthalten:

wie zuvor, zusätzlich

- Dokumentation der klimatischen Randbedingungen (innen/
  außen)
- Messung unter Ausgleichsbedingungen (mind. 8h ungelüftet)
  oder Nutzungsbedingungen (Angabe zu Lüftung, techn. Lüftung)
- Ziel der Messung wie Statusmessung, Erfolgskontrollmessung
  oder Überprüfung von Innenraumrichtwertn

Die Messberichte sind innerhalb von 5 Arbeitstagen nach Eingang beim Labor in Form eines Kurzberichtes dem AG per Email mitzuteilen.

Die Gutachten sind 5 Arbeitstage nach Eingang der Laborberichte dem AG zuzustellen.

**01.01.06.0010 Gutachten, über eine Schadstoff-Materialprobe**
Gutachten für eine Materialprobe
inkl. Lieferung des Dokuments
als pdf-Datei per Email
Menge: 5,000 St

**01.01.06.0020 Gutachten, 2-5 Schadstoff-Materialproben**
Gutachten über 2 bis 5 Materialproben

inkl. Lieferung des Dokuments
als pdf-Datei per Email
Menge: 15,000 St

**01.01.06.0030 Gutachten. 6-10 Schadstoff-Materialproben**
Gutachten über 6 bis 10 Materialproben
inkl. Lieferung des Dokuments
als pdf-Datei per Email
Menge: 5,000 St

**01.01.06.0040 Gutachten, 10 bis 20 Schadstoff-Materialproben**
Gutachten über 10 bis 20 Materialproben
inkl. Lieferung des Dokuments
als pdf-Datei per Email
Menge: 1,000 St

**01.01.06.0050 Gutachten, eine Raumluftmessung mineralische Fasern, PCB, PAK oder PCP**
Gutachten für eine Raumluftmessung
mineralische Fasern, PCB, PAK, PCP
oder Formaldehyd
inkl. Lieferung des Dokuments
als pdf-Datei per Email
Menge: 3,000 St

**01.01.06.0060 Gutachten, zwei bis drei Raumluftmessung mineralische Fasern, PCB, PAK oder PCP**
Gutachten für zwei bis drei Raumluftmessung,
mineralische Fasern, PCB, PAK, PCP,
oder Formaldehyd.

inkl. Lieferung des Dokuments
als pdf-Datei per Email
Menge: 3,000 St

**01.01.06.0070 Gutachten, vier bis fünf Raumluftmessung mineralische Fasern, PCB, PAK oder PCP**
Gutachten für vier bis fünf Raumluftmessung,
mineralische Fasern, PCB, PAK, PCP,
oder Formaldehyd.

inkl. Lieferung des Dokuments
als pdf-Datei per Email
Menge: 1,000 St

**01.01.06.0080 Gutachten, eine Raumluftmessung VOC und/oder Carbonyle**
Gutachten für eine Raumluftmessung
VOC und/oder Carbonyle

inkl. Lieferung des Dokuments
als pdf-Datei per Email
Menge: 1,000 St

**01.01.06.0090 Gutachten, zwei bis drei Raumluftmessung VOC und/oder Carbonyle**
Gutachten für zwei bis drei  Raumluftmessung
VOC und/oder Carbonyle

inkl. Lieferung des Dokuments
als pdf-Datei per Email
Menge: 1,000 St

**01.01.06.0100 Gutachten, Raumluftmessungen Schimmelpilze gem. UBA**
Gutachten für eine Raumluftmessung
auf Schimmel, Auswertung gem. UBA-Leitfaden
Schimmel 2024

inkl. Lieferung des Dokuments
als pdf-Datei per Email
Menge: 2,000 St

**01.01.06.0110 Gutachten, zwei bis drei Raumluftmessung Schimmel gem. UBA**
Gutachten für zwei bis drei Raumluftmessung
auf Schimmel, Auswertung gem. UBA-Leitfaden
Schimmel 2024

inkl. Lieferung des Dokuments
als pdf-Datei per Email
Menge: 1,000 St

**01.01.06.0120 Gutachten, eine Raumluftmessung ohne und mit Nutzungssimulation auf Schimmelpilze gem. WTA**
Gutachten für eine Raumluftmessung
auf Schimmel ohne und mit Nutzungsimulation,
Auswertung gem. WTA Merkblatt 2021

inkl. Lieferung des Dokuments
als pdf-Datei per Email
Menge: 2,000 St

**01.01.06.0130 Gutachten, zwei bis fünf Raumluftmessung Schimmel ohne und mit Nutzungssimulation gem. WTA**
Gutachten für zwei bis drei Raumluftmessung
auf Schimmel ohne und mit Nutzungssimulation,
Auswertung gem. WTA Merkblatt 2021

inkl. Lieferung des Dokuments
als pdf-Datei per Email
Menge: 1,000 St

##### 01.01.07 Stundenlohntätigkeiten auf Nachweis

*Hinweis*
Die nachstehenden Stundensätze sind nach besonderer
Anordnung des AG zu verwenden und können für
Arbeiten, die nicht im Leistungsverzeichnis
abgebildet sind, nach Rücksprache mit dem AG eingesetzt
werden.
Bei den nachfolgenden Positionen besteht kein Anspruch auf
Erfüllung.
Die Abrechnung erfolgt auf Nachweis.
Stundenlohnzettel sind arbeitstäglich vorzulegen.

**01.01.07.0010 Schadstoff-Sachverständige(r)**
Stundenlohn Schadstoff-Sachverständige(r) zum Nachweis
für besondere Tätigkeiten, die nicht im Leistungsverzeichnis
beschrieben sind.
Menge: 20,000 h

**01.01.07.0020 Messtechniker(in)**
Stundenlohn -Messtechniker(in) zum Nachweis
für besondere Tätigkeiten, die nicht im Leistungsverzeichnis
beschrieben sind.
Menge: 10,000 h

USt %: 19,00
